# Umfeldgestaltung Bürgerhaus Mörlen
Angebotsaufforderung (GAEB DA XML 3.2, DA83)
Projekt: 2608
Währung: EUR
Vergabeart: Öffentliche Ausschreibung
Ausführungsbeginn: 01.10.2026
Ausführungsende: 28.05.2027
Erstellt mit: GXML Toolbox V3.3 R20220330, ORCA AVA 25.0.5 - Professional Edition 25.00.05, 11.08.2026

## Baubeschreibung
Baubeschreibung:

Die Ortsgemeinde Mörlen beabsichtigt die Umfeldgestaltung des Bürgerhauses in der Schulstraße 9. Die Ortsgemeinde erhält dafür Mittel aus dem Dorferneuerungsprogramm 2025. Mit dem vorliegenden Planungskonzept sollen die bei der Dorfmoderation gebündelten Wünsche und Ideen der Dorfbevölkerung erfüllt werden. Hierbei geht es um die Belebung und Aufwertung der überwiegend ungenutzten (Ausnahme Kirmes 1x / Jahr) Freifläche (Schotterplatz und Wiesenfläche) hinter dem Bürgerhaus. Geplant ist hier die Umgestaltung der Fläche zu einem multifunktionalen Bewegungs- und Aufenthaltsbereich für Jung und Alt. Der derzeitig geschotterte Platz wird asphaltiert und zu einem multifunktionalen Spielfeld gestaltet. Es wird ein Fußballtor mit integriertem Basketballkorb und eines ohne aufgestellt, welche während einer Veranstaltung (Kirmes) demontiert werden können, und Bodenhülsen für ein Volleyball-/ Badmintonnetz eingebaut. Am westlichen Rand des Spielfelds ist ein Ballfangnetz vorgesehen. Die unterschiedlichen Spielfelder werden in verschiedenen Farben auf der Asphaltfläche markiert. Der vorhandene Böschungsbereich wird zu einer gestuften Sitzterrasse umgewandelt. Die geplanten Sitzblöcke aus Betonstein mit Natursteinoptik sind jeweils 50 cm hoch und besitzen eine Sitztiefe von 70 cm. Auf einzelnen Sitzblöcken sind Sitzauflagen aus Holz geplant. Aufgelockert und begrünt wird die insgesamt bis zu 1,5 m hohe Sitzterrasse durch mehrere Beete. Bepflanzt werden diese mit einer Staudenmischung. Außerdem werden 2 großkronige Lautbäume gepflanzt. Zur weiteren Beschattung dienen 2 sechseckige Sonnensegel. Der Platzbereich zwischen Sitzterrasse und Multifunktionsspielfeld wird gepflastert. Eine Boule-Bahn entsteht auf der oberen Wiesenfläche. Neben der Spiel-, Sport- und Aufenthaltsmöglichkeit bietet diese gesamte Anlage auch die Möglichkeit zur Ausrichtung von konzertartigen und kulturellen Veranstaltungen. In der Doppelgarage sollen die Strom- und Wasserversorgung sowie die Utensilien für die sportlichen und festlichen Aktivitäten untergebracht werden. Auf der Pflasterfläche vor den Garagen kann als weiteres Spielelement ein Hüpfspiel mit Farbe aufgebracht werden. Auf der Wiesenfläche westlich des Bürgerhauses soll eine Seilbahn installiert werden. Am Rand des Plangebietes auf dem nördlichen Wiesenbereich sind unter den großkronigen Bestandsbäumen zwei drehbare Relaxliegen vorgesehen. Auf der Westseite des Bürgerhauses befindet sich eine behindertengerechte Toilette. Diese soll einen barrierefreien Zugang aus dem Außenbereich erhalten.

Globale Angaben zum Bauvorhaben:

Name und Anschrift des Auftraggebers:
Ortsgemeinde Mörlen
Bürgermeister Thomas Ax,
Schulstraße 9,
57583 Mörlen

Beschreibung des Bauvorhabens:
Umfeldgestaltung Bürgerhaus Mörlen

Art und Umfang der Regelung und Sicherung des öffentlichen Verkehrs ist sicherzustellen. Desweiteren ist bei den Arbeiten große Rücksicht auf Personen zu nehmen.

Angaben zur Örtlichkeit

Anschrift der Baustelle:
Schulstraße 9
57583 Mörlen

Angaben zur Baustelle

Lage und Transportwege
Zufahrtmöglichkeiten vorhanden
Lagermöglichkeit wird geschaffen

Für den Verkehr freizuhaltende Flächen:
- Stellfläche für Baufahrzeuge vorhanden
- Abstimmungen mit Bauleitung und Ortsgemeinde.
Es muss jederzeit die Sicherheit der Anwohner und ihrer Familien gewährleistet sein.

Ver- und Entsorgungsleitungsanschlüsse für:
Wasser: bauseits
Baustromanschluss: bauseits

Schutz vorhandener Einrichtungen oder Bauteile (Art und Umfang):
Schutz des vorhandenen Kanalsystems und sonstiger Leitungstrassen.
Genereller Schutz und Sicherungsmaßnahmen

Nachbarschaft und Umgebung:
Im unmittelbaren Einflussbereich der Arbeiten sind benachbarte Wohnhäuser vorhanden.
Die Arbeiten sind so auszuführen das keine Beinträchtungen entstehen.

## Allgemeine Vorbemerkungen
1. Grundlagen

Als Grundlage für die Ausführung und Abrechnung der Arbeiten gilt die VOB/B und VOB/C in der neuesten Fassung. Weiterhin sind die Leistungen nach den allgemein anerkannten Regeln der Technik auszuführen.

WICHTIG !
Die Texte der einzelnen Positionen dürfen keinesfalls vom Bieter bearbeitet oder verändert werden. Erfolgt eine Änderung oder ein Zusatz, wird das Angebot nicht gewertet. Gleiches gilt, wenn Positionen nicht oder nur mit einem Strich ausgefüllt werden. Sollte eine Position keine Kosten verursachen, ist sie mit 0,00 € auszufüllen. Dafür muss aber eine plausible Begründung erfolgen.
Die Bietertextergänzungen sind zwingend auszufüllen, da sonst das Angebot nicht gewertet wird.

Es wird ausdrücklich empfohlen, dass der Bieter sich vor Abgabe eines Angebotes über die örtlichen und baulichen Verhältnisse genauestens informiert. Unklarheiten sind vor Abgabe eines Angebotes zu klären. Spätere Forderungen aus Unkenntnis der Sachlage werden nicht anerkannt.

Der AN haftet für Anliegerschäden gemäß § 909 BGB. Mögliche Gefährdungen hat der Auftragnehmer grundsätzlich durch entsprechende Wahl seines Bau- und Sicherungsverfahrens auszuschliessen. Bei Eintritt einer Gefahr hat der AN sofort wirksame Sicherungsmaßnahmen zu treffen und dies dem AG gleich anzuzeigen.

Alle verwendeten Materialien müssen den DIN-Bestimmungen entsprechen. Der Auftragnehmer hat den Nachweis der Güteüberwachung der zu liefernden Stoffe und Bauteile entsprechend den betreffenden DIN-Normen zu erbringen.

Die Verordnung über Sicherheit und Gesundheitsschutz auf Baustellen entsprechend EU-Baustelleneinrichtung 92/57/EWG ist in vollem Umfange einzuhalten. Gewerkeübliche Sicherheitseinrichtungen sind vom AN zu stellen.

Soweit es der Text der einzelnen Positionen nicht ausdrücklich anders erwähnt, ist jeweils die komplette fix und fertige Arbeit einschl. aller Nebenleistungen, Befestigungsmittel, Anschlussteile und Materialien gefordert. Auch alle Kosten für Verschnitt, Bruch- und Streuverluste, Stellung von Gerüsten, Handwerkszeug und Kleingerät, sowie Lieferung einschl. Abladen und Wegtragen der Materialien bis zum Verwendungsort gehen zu Lasten des Auftragnehmers. Park- und Anliefermöglichkeiten nach Absprache mit der Bauleitung und der Ortsgemeinde.

Vom Auftraggeber wird vor Beginn der Bauarbeiten eine
Baustrom- und Bauwasseranlage durch das Bauhauptgewerke eingerichtet und während der Bauarbeiten vorgehalten.

WC-Anlagen werden vom Auftraggeber vorgehalten, sie können im Bürgerhaus mitbenutzt werden.

Das Aufstellen eigener Baustellenschilder/ Werbeschilder ist untersagt.

Ausführungspläne werden nur digital zur Verfügung gestellt.

2. Vergabe, Vergütung, Zuschlagserteilung

Der Zuschlag wird (falls nicht besondere Gründe dem entgegenstehen) an den Unternehmer erteilt, der das wirtschaftlichste Angebot abgibt.

Die Vergütung der Bauleistungen erfolgt zu den im Leistungsverzeichnis angegebenen Einheitspreisen zzgl. der jeweils gültigen Mwst. incl. aller Nebenkosten.

Der Auftragnehmer trägt das Risiko von Lohn- und Materialpreiserhöhungen. Zuschlagsverzögerungen aufgrund von Rechtsschutzverfahren im Vergaberecht, in deren Folge sich die ursprünglich geplanten Ausführungsfristen verschieben und damit verbundene Lohn- und Preiserhöhungen, gehen ebenfalls zu Lasten des Auftragnehmers.

Eine Anpassung der Vergütung in Anlehnung an die Grundsätze des § 2 Absatz 5 VOB/B wird in diesem Fall nicht vorgenommen.

3. Außervertragliche Leistungen

Leistungen, die nicht im Angebot aufgeführt sind, müssen vom Auftragnehmer mindestens 7 Werktage vor der Ausführung in Form eines Nachtrages eingereicht werden.

4. Ausführung der Arbeiten

Der Auftragnehmer hat insbesondere zu beachten:
- Alle Pläne, Zeichnungen und Unterlagen sind hinsichtlich der eingetragenen Maße und hinsichtlich der Konstruktion auf ihre Richtigkeit zu überprüfen, Maßdifferenzen sind unverzüglich der Bauleitung mitzuteilen und mit ihr abzustimmen.
- Vom Auftragnehmer zu erstellende Pläne, Statiken und Unterlagen sind dem Auftraggeber vorzulegen.
- Die Ausführung hat erst nach ausdrücklicher Freigabe zu erfolgen; der verbindliche Ausführungstermin wird dem Auftragnehmer 12 Werktage vorher mitgeteilt.
- Der Auftragnehmer hat die von ihm auszuführenden Leistungen, sowie die für die Ausführung erforderlichen Gegenstände bis zur Abnahme vor Beschädigungen und Diebstahl zu schützen. Eine Versicherung bis zur Abnahme ist daher Sache des Auftragnehmers.
- Die ausgeführten Leistungen sind vom Auftragnehmer in geeigneter Form nach den Vorgaben des Auftraggebers zu dokumentieren.
- Werden vom AG Gerüste, Maschinen o.ä. gestellt, ist darauf zu achten, dass die vereinbarte Vorhaltezeit nicht überschritten wird. Sobald abzusehen ist, dass die zur Verfügung gestellten Geräte nicht mehr gebraucht werden, spätestens jedoch umgehend nach Beendigung der Arbeiten ist die Freistellung bei der Bauüberwachung schriftlich zu melden. Sollten dem AG unnötige Kosten wegen verspäteter Freistellung der Gerätschaften entstehen, werden diese an den AN weitergegeben.
- Die Anweisungen, Vorschriften und Verarbeitungsanleitungen von Herstellerfirmen gerade auch im Bereich des Mobiliars und der Spielgeräte sind unbedingt einzuhalten. Die entsprechenden Unterlagen sind auf der Baustelle zur jederzeitigen Einsicht vorzuhalten.
- Es dürfen nur Materialien 1. Wahl mit EU-Prüfzeichen, CE-Prüfzeichen und Umweltengel verarbeitet werden. Weiterhin ist die Qualität der Materialien mit einer Leistungserklärung des Herstellers nachzuweisen.
- Alle für die Durchführung der Baustelle notwendigen Genehmigungen hat der AN auf seine Kosten bei dem zuständigen Amt einzuholen. Eine Vergütung dafür erfolgt nicht. Von allen eingeholten Genehmigungen ist der Bauleitung unmittelbar eine Kopie kostenfrei zu übergeben. Vor Beginn der Arbeiten ist der Bauleitung ein Baustelleneinrichtungsplan vorzulegen. Mit der Baustelleneinrichtung darf erst nach der Genehmigung durch die Bauleitung begonnen werden.
- Durch Terminvorgaben sind teilweise verschiedene Gewerke auf der Baustelle vertreten. Die Ausführungsarbeiten sind in Absprache mit der Bauleitung zu koordinieren, so dass sich die Gewerke nicht gegenseitig behindern.
- Grobe Verunreinigungen der Zufahrten und des Grundstücks sind im Sinne der Verkehrssicherheit zu entfernen; dies bezieht sich auch auf öffentliche Verkehrsflächen, die durch Fahrzeuge und Maschinen des AN oder seiner Subunternehmer verunreinigt wurden. Solche Verunreinigungen sind durch geeignete Maßnahmen möglichst zu vermeiden. Vorhandene und zu erhaltende Bauteile sind unbedingt vor Beschädigung zu schützen und die Verkehrswege täglich besenrein zu hinterlassen. Bei groben und weitläufigen Verschmutzungen sowie auf Forderung der Bauleitung sind die öffentlichen Verkehrswege nach Bedarf mehrmals am Tag besenrein zu halten. Der AN hat eigenständig auf die Verkehrssicherheit seiner Fahrzeuge sowie auf die Berechtigung zur Teilnahme am öffentlichen Strassenverkehr zu achten.

5. Verantwortliche Bauleitung

Der Auftragnehmer ist verpflichtet, übernommene Arbeiten ordnungsgemäß, entsprechend den öffentlich- rechtlichen Vorschriften und den anerkannten Regeln der Baukunst und Technik, ohne Gefährdung Dritter durchzuführen.
Die Auftragnehmer haben dem Auftraggeber einen Sachbauleiter zu benennen, der seiner Aufgabe angemessen qualifiziert und der deutschen Sprache fließend mächtig ist und für die Einhaltung der Sicherheit und der Unfallverhütungsvorschriften auf der Baustelle verantwortlich ist.

Die Bauleitung des Auftraggebers wird regelmäßig, voraussichtlich wöchentlich Baubesprechungen abhalten. An diesen hat der Auftragnehmer mit einem Sachbauleiter teilzunehmen.

Der Auftraggeber hat auf der Baustelle das Hausrecht. Es wird durch seinen Bauleiter bzw. dessen Beauftragten wahrgenommen.

6. Bautagebuch

Der Auftragnehmer verpflichtet sich, täglich ausführliche Berichte über die ausgeführten Arbeiten und besonderen Vorkommnisse auf der Baustelle zu führen, zu unterschreiben und diese der Bauleitung unaufgefordert wöchentlich zu übergeben. Dafür ist vom AN ein Bautagebuch mit den nachfolgend aufgeführten Punkten zu führen:
- Bezeichnung der Baumaßnahme bzw. Bauunterhaltungsarbeiten
- Datum und Tagesberichtsnummer
- Auftraggeber und Auftragnehmer
- Name des Bauleiters des AN und jeder etwaige Personalwechsel
- Beginn und Fertigstellung der einzelnen Arbeiten
- arbeitstäglich das Wetter sowie die höchste und niedrigste Temperatur
- Zuordnung der Arbeitszeiten zu den Positionen des LVs
- die Zahl der beschäftigten Mitarbeiter
- anwesende Nachunternehmer mit Personalstärke
- Behinderungen im Bauablauf (Grund, Ort, Dauer, betroffene Kapazitäten)
- Planeingänge
- Angaben der Bauleitung wie z.B. Leistungs- änderungen
- zusätzliche Leistungen
- besondere Vorkommnisse

7. Abfallbeseitigung nach DIN 18299

Es werden keine bauseitigen Container zur Verfügung gestellt. Der AN ist verpflichtet nach den Abschnitten 4.1.11 und 4.1.12 ATV DIN 18299, umgehend, spätestens täglich sämtliche Abfälle (Schutt, Schmutz, Verpackungen, Reststoffe, udgl.) von der Baustelle zu entfernen und zu entsorgen.

8. Baustellensicherheit und Unfallschutz

Die Sicherheits- und Unfallschutzkoordination wird seitens des vom AG beauftragten SiGe-Koordinator ausgeführt. Der AN hat eigenverantwortlich alle notwendigen Sicherheitsvorkehrungen und Gefährdungsanalysen gemäß dem Arbeitsschutzgesetz sowie den aktuellen BauBG-Vorschriften mit einzuplanen. Eine gesonderte Vergütung hierfür erfolgt nicht.

9. Abnahme/Schlussabnahme

Generell wird eine förmliche Abnahme verlangt.

Der Auftragnehmer hat die Abnahme, ggf. auch Teilabnahme rechtzeitig schriftlich bei der Bauleitung zu beantragen und dafür Sorge zu tragen, dass die erbrachten Leistungen durch ein gemeinsames Aufmaß mit der Bauleitung überprüft und festgehalten werden. Der AN hat bei der Abnahme mitzuwirken und die erforderlichen Arbeitskräfte und Messgeräte zu stellen.

Die Schlussabnahme erfolgt grundsätzlich erst nach den Abnahmen der zuständigen Behörden, soweit eine derartige Abnahme erforderlich ist. Die Abnahme der geleisteten Arbeiten wird durch eine frühere Benutzung oder Inbetriebnahme nicht ersetzt. Die Leistung wird förmlich abgenommen.

Die Abnahme ist erst erfolgt, wenn der AG dem AN eine schriftliche mängelfreie Abnahmebescheinigung aushändigt und/oder erst wenn die ordnungsgemäße Beseitigung festgestellter Mängel schriftlich bestätigt wird.

10. Verjährung der Mängelansprüche

§ 13 Abs. 4 VOB/B sieht eine Regelverjährungsfrist von 4 Jahren vor.
Die Frist beginnt mit der mängelfreien Abnahme der gesamten Leistung. Der AN ist auch dann zur Mängelbeseitigung verpflichtet, wenn sie bei der Abnahme nicht gerügt worden sind.

11. Abrechnung

Als Grundlage für die Abrechnung und das Aufmaß dienen grundsätzlich die vorhandenen Pläne.
Wenn trotzdem nach örtlichem Aufmaß abgerechnet wird, sind auch hierbei die vereinbarten Sollmaße Grundlage der Abrechnung. Abweichungen hiervon werden nur in den Fällen bei der Abrechnung berücksichtigt, in denen die Abweichung von den Sollmaßen mit dem AG oder seinem Objektüberwacher vereinbart oder von diesen angeordnet worden sind. Wenn eine solche Abweichung aufgrund der örtlichen Verhältnisse zwingend erforderlich wird, hat der AN den AG unverzüglich darüber zu informieren und die Maßabweichung zu vereinbaren.

Alle Abschlagsrechnungen sind 3-fach zu erstellen und fortlaufend zu nummerieren. Die Positionen sind in chronologischer Reihenfolge entsprechend den Ziffern des Leistungsverzeichnisses aufzuführen. Die Zusendung der Rechnung hat an den Architekten 2-fach und an den Auftraggeber 1-fach zu erfolgen.

Die Schlussrechnung ist 3-fach zu erstellen. Zwei Ausfertigungen (mit Abrechnungsunterlagen) werden an den Architekten und eine Ausfertigung (ohne Abrechnungsunterlagen) an den AG gesandt. Rechnungen ohne die erforderlichen Abrechnungsunterlagen werden nicht anerkannt. Der Anspruch auf die Schlusszahlung wird entsprechned § 16 Abs. 3 Nr. 1 VOB/B und den Eintritt des Verzuges gem. §16 Abs. 5 Nr. 3 verlängert auf 60 Tage. Die Anweisung der Schlussrechnung kann erst erfolgen, wenn die mängelfreie Abnahmebescheinigung vorliegt.

12. Stundenlohnarbeiten

Stundenlohnarbeiten werden nur vergütet,
- wenn sie vor Ausführung schriftlich angeordnet,
- spätestens am 2. Werktag nach Ausführung (mit Datum und Unterschrift) anerkannt
- spätestens nach 4 Wochen (unabhängig von Abschlagszahlungen oder Schlussrechnung) geltend gemacht werden - vgl. § 15 Abs. 4 VOB/B

Bei Stundenlohnarbeiten gelten die vereinbarten Verrechnungssätze unabhängig von der Anzahl der geleisteten Stunden.

13. Sonstiges:

Der Auftragnehmer hat dafür Sorge zu tragen, dass während der Ausführung seiner Leistungen immer mindestens ein fließend deutsch sprechender Mitarbeiter seiner Firma auf der Baustelle anwesend ist.

Zu den auf der Baustelle vorzuhaltenden Ausführungsunterlagen zählt neben den Ausführungsplänen auch eine Ausfertigung dieser Leistungsbeschreibung.

## Beigefügte Unterlagen
Diesem LV sind folgende Unterlagen beigefügt:

Allgemeine Unterlagen:
1 Lageplan des Bürgerhauses, i.M. 1:1000 und der Entwurf zur Umfeldgestaltung i. M. 1 : 100

Ausführungszeitraum:
Ausführungsbeginn: 01.10.2026
Ausführungsende:  28.05.2027

## Projektbeteiligte
Bauherr: Ortsgemeinde Mörlen  Ortsbürgermeister Thomas Ax
  Schulstraße 9  57583 Mörlen
 Projekt:  Umfeldgestaltung Bürgerhaus Mörlen
  Architekt/Planverfasser: Architekt Alhäuser GmbH
  Mittelstraße 2
  57578 Elkenroth
 Bauleitung: Herr Architekt Paul P. Alhäuser,
  Herr Ingo Breitenbach, beide Büro Alhäuser

## 00 Umfeldgestaltung Bürgerhaus Mörlen - Außenanlagen

### Titel 01 Baufeldräumung

**01.1 Baustelleneinrichtung**
*** Pauschalposition
An- und Abfuhr, Ab- und Aufladen, Umbauen und Vorhalten aller für die Bauausführung notwendigen Einrichtungen wie Geräte, Maschinen, Bauwagen, Aufenthaltsräume, Abortanlagen, Absperrung und Beleuchtung der Baustelle, notwendige Sicherungsmaßnahmen am Gebäude sowie Heranbringen von Wasser, Gas und Strom von den vom AG bezeichneten Stellen bis zur jeweiligen Anschlussstelle im Bereich der Baustelle, ausgenommen Einrichtungen für Sonderarbeiten, wie z.B.
Wasserhaltung, Vortriebsarbeiten usw., jedoch nur soweit dafür im LV besondere Ansätze enthalten sind.
Die geforderte Vergütung für diese Position wird entsprechend dem Baufortschritt jeweils anteilig bei den Rechnungen berücksichtigt.
Menge: 1,000 psch

**01.2 Beweglichen Bauzaun aus Stahlgitterfeldern**
Beweglichen Bauzaun aus Stahlgitterfeldern, feuerverzinkt, H=2,00 m, nach Anweisung der Bauleitung in die systemeigene Betonfußverankerung standsicher versetzen. In den Preis einzukalkulieren ist der An-und Abtransport aller Zaunbauteile, das Vorhalten und Umsetzen der Zaunteile während der gesamten Bauzeit, das Herstellen und Bedienen von Öffnungen für Zufahrten zur Baustelle. Die ausgeschriebene Menge ist während der Bauzeit vorzuhalten. Erforderliche Mehrmengen nur auf Anweisung des AG.
Bodenabstand 10cm, Zaunoberkante 2,10m
Menge: 150,000 m

**01.3 Bordsteine bzw. Randsteine aufnehmen, Bet. 15/25, 16/24 - 8/20, in verschiedenen Längen, Bord in Beton, beseitigen**
Bord- und Randsteine verschiedener Abmessungen aufnehmen.
Bordsteine und Randsteine aus Beton, ca. 15/25 bis 8/20 cm, als Tiefbord, Rund- und Randsteinfassungen in Beton oder Mörtel versetzt.
Unterbeton, ca. 15 cm dick, Rückenstütze aufbrechen und beseitigen.
Sämtliche Steine und das gesamte Aufbruchmaterial sind in das Eigentum des AN zu übernehmen, zu beseitigen und einer genehmigten Abfallbeseitigungsanlage auf Nachweis zuzuführen.
Menge: 50,000 m

**01.4 Einmessungsarbeiten**
*** Pauschalposition
Örtliche Absteckungsmaßnahmen der geplanten Umgestaltungsmaßnahmen im Umfeld des Bürgerhauses mit Einmessung der einzelnen baulichen Maßnahmen mit den notwendigen Höhenpunkten und Sicherung der Vermessungspunkte für die einzelnen unterschiedlichen Bauzonen in fertiger Arbeit.
Menge: 1,000 psch

**01.5 Betonfundamente bzw. Bodenplatte entfernen**
Entfernung der Betonfundamente beziehungsweise der Bodenplatte unterhalb der vorhandenen Fertiggarage einschließlich der Bewehrung. Der Betonabbruch ist in das Eigentum des AN zu übernehmen, von der Baustelle zu entfernen und einer genehmigten Abfallbeseitigungsanlage auf Nachweis zuzuführen.
Menge: 15,000 m3

**01.6 Solitärbäume**
Vorhandene Solitärbäume, ca. 16/18, vorsichtig an vorhandenem Standort ausgraben und an anderweitigem Standort wieder einpflanzen. Die Erdarbeiten sind hierbei einzukalkulieren. Je umgepflanztem Baum sind 3 ca. 2,50 m lange Baumpfähle aus Holz anzubringen und an den Stämmen mit Kokosbindern so zu befestigen, dass sie nicht wackeln, sich aber noch setzen können. Die Pflanzungen sind mit 20 Litern Wasser anzugießen. Einzukalkulieren ist eine Fertigstellungspflege über ein Jahr nach der Umpflanzung inklusive Wässern und Säubern. Ausführung und Bestimmungen der neuen Örtlichkeit in Absprache mit der Bauleitung.
Menge: 4,000 Stk.

### Titel 02 Erdarbeiten und Entwässerung

**02.1 Boden der Klasse 1 (Oberboden) abtragen, lagern**
*** Bezugsbeschreibung
Oberboden einschließlich der Vegetationsdecke im Mittel 10 bis 30 cm dick in der Breite des Erdplanums der neuen Betonsitzstufen und der Doppelgarage abtragen und nach Angabe des AG auf dem Grundstück zwischenlagern. Oberboden in regelmäßig geformten Mieten locker aufsetzen. Abgerechnet wird nach Auf- und Abtragsprofilen.
Menge: 50,000 m3

**02.2 Erdaushub abfahren und entsorgen**
*** wie Position 02.1
Erdaushub für das Stellen der Doppelgarage und Anlegung der Betonsteinstufen als Sitzgelegenheiten. Bodenklasse 3-5, teilweise mit Schotter vermischt bis zu einer Tiefe von 2,0 m in Maschinenarbeit möglichst planeben ausschachten.
Erdmassen laden, abfahren und auf einer behördlich genehmigten Deponie nach Wahl des Auftragnehmers entsorgen.
Leistung inklusive aller Fahrt- und Deponiekosten. Lagerkosten werden nicht erstattet. Der Entsorgungsnachweis ist der Bauleitung unaufgefordert vorzulegen.
LAGA-Boden: Z 0 - Z 1.1. - 1.2
Dep.V:  DK 0
Bodenklasse: 3-5 (gemäß DIN 18300 alt)
Abrechnung:  nach Abtragprofil
Ausführung:  waagerecht

Lage gemäß Freiflächenplan
Menge: 100,000 m3

**02.3 Erdaushub zwischenlagern**
*** wie Position 02.1
Erdaushub wie Pos. 02.2 für das Stellen der Doppelgarage und Anlegung der Betonsteinstufen als Sitzgelegenheit bis zu einer Tiefe von 2,0 m in Maschinenarbeit möglichst planeben ausschachten und die Erdmassen seitlich auf dem Grundstück zur Wiederverwendung nach Angaben des AG lagern
Menge: 50,000 m3

**02.4 Handausschachtung**
Ausführung wie Pos. 02.3 als Handausschachtung. Material seitlich auf dem Grundstück lagern und wieder einbauen.
Menge: 20,000 m3

**02.5 Betonsteinpflaster aufnehmen und entsorgen**
Vorhandenes Betonsteinpflaster aufnehmen, laden, abfahren und auf einer behördlich genehmigten Deponie nach Wahl des Auftragnehmers auf Nachweis entsorgen.
Menge: 50,000 m2

**02.6 Splitt- und Frostschutz 0/32 aufnehmen**
Vorhandenen Splitt- und Frostschutz 0/32 aufnehmen, auf dem Grundstück seitlich lagern und später wieder einbauen. Dicke des Abtragens ca. 20 - 30 cm. Lagerkosten außerhalb werden nicht erstattet. Abgerechnet wird nach Abtragsprofilen. Vor der Ausführung muss eine Abstimmung mit der Bauleitung erfolgen.
Menge: 150,000 to

**02.7 Frostschutzmaterial liefern**
Frostschutzmaterial 0-32 liefern und zum Höhenausgleich einbauen und nachverdichten. Frostschutzplanum für Minifußballfeld und Pflastergehwege mit einer Genauigkeit von +/- 2 cm profilgerecht, abziehen und nachverdichten. Auf dem Planum ist ein EV2 von mindestens 120 MPa zu erzielen. Das Planum ist in einzelnen Abschnitten durch die Bauüberwachung abzunehmen.
Menge: 300,000 to

**02.8 Basaltsteinschüttung aufnehmen**
Basaltsteinschüttung grob im rückwärtigen Böschungsbereich bis zum FFW Gebäude aufnehmen, abfahren und einem anderweitigen Verwendungszweck zuführen.
Menge: 25,000 m3

**02.9 Boden für Leitungsgräben**
Boden für Leitungsgräben - Anschlussprofilgerecht ausheben und auf AN-Kippe abfahren und entsorgen. Brauchbares Material ist wieder einzubauen. Bodenklasse 3-5, Breite/Tiefe bis 0,60/ 0,80m (Vergütung bis OK vorhandenes Frostschutzplanum).
Menge: 150,000 m3

**02.10 Beleuchtungskabel, liefern und einbauen**
in einer Sandbettung mit 0,010 m³/lfdm (Sandbett ca. 15cm) verlegen und nach Vorschrift mit Trassenwarnband des Strom-Versorgungsträgers nach Angabe abdecken. Einschl. dem Auslegen der Schleifen, Erdkabel NYY-i 4x6, liefern und in das eingebrachte Sandbett einbetten, mit 10cm Sand und mit Kabelabdeckfolie abdecken. Einschl. Erstellen eines Kabelplanes, der Eigentum des AG wird.
Menge: 100,000 m

**02.11 PVC-Rohre DN 150**
*** Bezugsbeschreibung
Liefern und Einbauen von PVC-Rohren, DN 150 unter die neue Pflasterdecke zu dem neuen Mischwasser-Kontrollschacht, Bettung und Ummantelung nach DIN EN 1610. Material, nach Wahl des AN.
Menge: 200,000 m

**02.12 Abzweige PVC-Rohre DN 150**
*** wie Position 02.11
Abzweige DN 150/ 150 liefern und einbauen.
Menge: 10,000 Stk.

**02.13 Bögen 87 Grad, PVC-Rohre DN 150**
*** wie Position 02.11
Bögen 87 °, DN 150 liefern und einbauen.
Menge: 10,000 Stk.

**02.14 Bögen 45 Grad, PVC-Rohre DN 150**
*** wie Position 02.11
Bögen 45°, DN 150 liefern und einbauen.
Menge: 10,000 Stk.

**02.15 Hofablauf bzw. Straßenablauf liefern und Einbauen 30x30 cm**
ACO Drain Hofablauf mit Pointlock aus Polymerbeton, Belastungsklasse B 125, nach EN 124 Baulänge 30 cm, Baubreite 30 cm, Bauhöhe 44,5 cm. mit aufliegendem Gußrahmen, Schlitzweite 12 mm, Einlaufquerschnitt 265 cm² mit schraubloser Arretierung System Pointlock mit Schlammeimer aus Kunststoff liefern und nach Angaben des Herstellers einbauen.

Bietertextergänzung:
Angebotenes Fabrikat:
Menge: 2,000 Stk.

**02.16 Mischwasser-Kontrollschacht, Niederschlagswasser/ Schmutzwasser**
Liefern, Einbauen und Anschließen eines Mischwasser-Kontrollschachtes für die gemeinsame Ableitung von Niederschlagswasser RW und Schmutzwasser SW im Mischsystem.
Der Mischwasser-Kontrollschacht für das Mischsystem (gemeinsame Ableitung von Schmutz- und Regenwasser) muss bau-, flucht- und höhengerecht sowie auftriebssicher nach DIN EN 1917 und DIN V 4034-1, Typ 1, mit einer lichten Weite von DN 1000 eingebaut und mit den RW- und SW-Leitungen, DN 150, über werkseitig integrierte, elastische Anschlüsse (Dichtelemente) für Zu- und Auslauf verbunden werden.
Je nach Erfordernis der Tiefe können Ausgleichsringe nach DIN 4060 und ein Einstiegskonus von 625 mm lichter Öffnung (evtl. 1-2 Steigbügel) verwendet werden.
Die Schachtabdeckung erfolgt entsprechend DIN EN 124, Belastungsklasse B 125, für Gehweg und der lichten Weite 600/625 mm mit schwerem Betondeckel.
Hierzu sind die erforderlichen Aushubarbeiten, der fachgerechte Verbau sowie die Einbettung nach DIN EN 1610 (inkl. Verdichtung) in den Einheitspreisen mit einzurechnen.
Die Dichtigkeitsprüfung des eingebauten Schachtes und der Rohrverbindungen nach den anerkannten Regeln der Technik (DWA-A 139/ATV) ist Bestandteil der Leistung.
Einschließlich aller Nebenarbeiten in fertiger Arbeit.

Bietertextergänzung:

Angebotenes Fabrikat:
Menge: 1,000 Stk.

**02.17 Energiekabel/ Starkstromkabel/ Erdkabel**
Verlegen eines Erdkabels als Zuleitung zum vorhandenen Notstromaggregat nach DIN VDE 0276-603, NYY-J 5 ×  10 mm², CE-Konform, Nennspannung: 0,6/1 kV als eindrähtiger Kupferleiter, Aderisolation aus PVC, Adern in Lagen verseilt, mit plastischer Füllmischung umpresst, Aderkennzeichnung nach DIN VDE 0293-308, PVC-Außenmantel, Farbe schwarz.
Als Stromversorgung in die neue Doppelgarage ist zusätzlich eine Leitung von 2 kW, NYY-J 3 × 2,5 mm², im gleichen Aushubgraben vorzusehen.
Aushub: Tiefe min. 60 cm und Befreiung der Sohle von Steinen.
Sandbett: Einbringen einer Sandauflage (Körnung 0-3 mm, Dicke ca. 10 cm) als Unterbett und Abdeckung über dem Kabel.
Trassenwarnband: Verlegung eines gelben Kunststoff-Warnbandes (Achtung Erdkabel) ca. 20 cm über dem Kabelstrang.
Verfüllung: Schichtweises Verfüllen und Verdichten des Bodens mit bauseitigem Material.
Muffen und Anschlüsse: Montage von Verbindungsmuffen (z. B. Gießharzmuffen) inkl. Schrumpfschläuchen und Ader-Endhülsen.
Einschließlich aller Nebenarbeiten in fertiger Arbeit.

Bietertextergänzung:

Angebotenes Fabrikat:
Menge: 50,000 m

**02.18 Aushub von Punkt- und Streifenfundamenten BKL 3-5 und Herstellung der Fundamente**
Bodenaushub für die Herstellung von Punkt- und Streifenfundamenten als Hand- oder Maschinenaushub profilgerecht lösen und außerhalb des Arbeitsbereiches im Baustellenbereich nach Angaben des AG seitlich verteilen und planieren.
Die Fundamentlöcher dienen u.a. der Fundamentierung der neuen Doppelgarage, der Lampenmasten, der Sitzbänke und der Tische, der Abfallkörbe und der Seilbahn.
Die einzelnen Positionen der Punkt- und Streifenfundamente werden anhand dem Freiflächenplan mit dem AN abgestimmt, festgelegt und die Fundamentlöcher anschließend ausgeschachtet und betoniert mit Beton C 20/25.

Durchmesser/Quadrat: bis 0,80 m
Aushubtiefe: bis 0,85 m
Bodenklasse: 3-5
Menge: 30 Einzelfundamente und 30m Streifenfundamente
Einheit: Beton, verteilt auf die vorgenannten Einzel- und Streifenfundamente in fertiger Arbeit
Menge: 50,000 m3

**02.19 Lastplattendruckversuche**
Lastplattendruckversuche entsprechend den technischen Vorschriften auf besondere Anordnung des Auftraggebers durch ein anerkanntes Laboratorium ausführen lassen, einschließlich aller Nebenarbeiten, Gestellung der Hilfskräfte und Gegengewichte. Abgerechnet wird nach den vorgelegten Laborberichten.
Anmerkung:
Werden die nach einschlägigen Richtlinien erforderlichen Werte nicht erreicht, so gehen die Plattendruckversuche zu Lasten des Auftragnehmers AN.
Menge: 2,000 Stk.

**02.20 Linienentwässerungsrinne, Kastenrinne**
Liefern und Einbauen einer Entwässerungsrinne vom Typ ACO-DRAIN, V 150,
Multiline Seal in aus Polymerbeton, NW 150, mit der Belastungsklasse D 400 in eine Betonbettung. Mit flüssigkeitsdichter Fuge und integriertem Kantenschutz aus Edelstahl und V-Querschnitt.
Ausführung: ohne Gefälle
Abdeckung mit Gußrost, schraublos und Maschenbreite entsprechend Klasse D 400
Rutschhemmend und Rollstuhlgeeignet
Einbau auf frostsicherem Fundament inklusive Anschlussstück für Gulli sowie Schlammeimer in fertiger Arbeit.

Bietertextergänzung:
Angebotenes Fabrikat:
Menge: 35,000 m

**02.21 Einlaufkasten für Linienentwässerungsrinne**
Liefern und Einbau eines Einlaufkastens / Schlammfangelements Passend zur vorherigen  Pos. 02.20, Entwässerungsrinne D 400
Material:  hoch belastbarer frost- und tausalzbeständiger Polymerbeton
Ausstattung:  Kantenschutz aus Edelstahl
Schlammeimer verzinkt, Ablaufstutzen integriert
Abdeckung mit Guß-Stegrost mit schraubloser Arretierung, NW 150

Bietertextergänzung:

Angebotenes Fabrikat:
Menge: 2,000 Stk.

**02.22 Leerrohre DN 100**
Liefern und Einbauen von Leerrohren DN 100 mit Zugdraht zwischen dem Bürgerhaus und der neuen Doppelgarage für später notwendige Leitungsergänzungen.
Menge: 100,000 m

**02.23 L-Steine als Einfassung**
Liefern und Setzen von L- Steinen Breite 50 cm als Randeinfassung der neuen Behindertenrampe, und als Abschluss der Sitzstufen im rückwärtigen westlichen
Bereich des Bürgerhauses und zwischen Doppelgarage und Feuerwehrhaus. Bauhöhe abgetreppt 1,0 m -1,5 m. Behindertengerechte Neigung der Rampe von
max. 6,0 %.
Menge: 50,000 Stk.

**02.24 Gebäudeabdichtung**
Gebäudeabdichtung mit wasserundurchlässigem Putz sowie das Stellen einer Noppenfolie vor dem Modellieren der Behindertenrampe, das Verfüllen mit 0/32er Schotter und anschließender Pflasterung in einem Splittsandgemisch, Körnung 0/5 mm.
Menge: 15,000 m2

**02.25 Mastfundament für Lampenmast herstellen**
Kunststoffrohr DN 300 PVC-U, L = 1,20 m, als Köcher der neuen Lampenmaste in Beton C 20/25 senkrecht einbauen. Das Beleuchtungskabel seitlich in vorbereitetem Ausschnitt des PVC-Rohrmantels 120 ×60 mm in das Kunststoffrohr einführen, sowie Einbindung des Kabels als Schlaufe. Einbautiefe ab neuer GOK ca. 1,20 m.
Menge: 2,000 Stk.

### Titel 03 Asphalt- und Pflasterarbeiten

**03.1 Tiefbordsteine liefern und versetzen**
Liefern und Versetzen von Rand- bzw. Bordsteinen 8×20×100, beidseitig gefast (10/10 mm), aus Beton in Geraden als Randeinfassung fur die Pflasterflächen und das asphaltierte Spielfeld auf einem ca. 25 cm breiten und ca. 20 cm dicken Fundament aus Beton C20/25 herstellen. Rückenstütze bis auf 2/3 der Steinfläche versetzen. Erforderliche Erdarbeiten werden nicht gesondert vergütet. Gesteinsart: Basalt neu, Baulängen 1,0 m und teilweise 0,50 m. Das Schneiden der Randsteine sowie die Anpassung bzw. Aussparung an bestehenden Einbauten wie bestehende Pflasterflächen etc. werden nicht gesondert vergütet. Einschließlich der erforderlichen Erd- und Nebenarbeiten in fertiger Arbeit.
Menge: 175,000 m

**03.2 Pass- und Gehrungsschnitte an Tiefbordsteinen**
Pass oder Gehrungsschnitte an Tiefbordsteinen jeder Größe mittels Diamant-Nassschneidegerät mit Nassschnitt fachgerecht herstellen. Einschließlich Entsorgung des überschüssigen Materials. Als Zulage.
Menge: 50,000 Stk.

**03.3 Betonsteinpflaster liefern und verlegen**
Pflaster gem.  DIN EN 1338, Qualität DI(K)(1), gefast mit Vorsatzbeton, verdeckten Doppelnocken als Abstandshilfen mit Verschiebeschutzfunktion für min. 3 mm Zwangsfuge. Rastermaße: 20×10 cm, Stärke: 10 cm, Farbe: grau, Oberfläche: unbehandelt. Gemäß nachstehender Charakteristika.
Pflastersteine hergestellt ohne Zusatz von Flugasche als Zementersatz oder -austauschstoff, unter ausschließlicher Verwendung von Basaltsplitt. Erhöhter Witterungswiderstand (eFT):
Abwitterung ≤ 500 g/m2 im Mittel nach CDF-Verfahren.
Druckfestigkeit (DIN 18501-1982-11): = 60
N/mm2 im Mittel, kein Einzelwert <50N/mm2.
Kernbetonzementgehalt: min. 280 kg/m3.
Vorsatzzementgehalt: min. 400 kg/m3. Zementsorte:
CEM I 42,5 oder CEM II/A-S 52,5.
Einfärbungen: Ausschließlich mit Eisenoxid-Farbpigmenten. Die Pflastersteine sind gemäß den Angaben der Bauleitung nach festgelegtem Verlegemuster bzw. -plan einzubauen.
Die Steine sind fachgerecht und entsprechend der Herstellerempfehlung zu verlegen.
Die Leistung umfasst u.a.:
*Liefern und in 3-5 cm (verdichteter Zustand) Bettungsmaterial nach DIN 18318, vorzugsweise in kornabgestuftem Splittsandgemisch der Körnung 0/5 mm, fachgerecht verlegen.
Das Schließen der Fugen mit Fugenmaterial gemäß DIN18318 bzw. ZTV Pflaster-StB 06
Der abgekehrte Pflasterbelag ist mit einem geeigneten Flächenrüttler (175 - 225 kg Betriebsgewicht) mit Platten-Gleit-Vorrichtung, einschließlich der Leitstreifen und Orientierungsfelder, bis zur Standfestigkeit abzurütteln.
Nach dem Abrütteln die Fugen erneut schließen und das Fugenmaterial unter Wasserzugabe einschlämmen.
Menge: 425,000 m2

**03.4 Pflaster D bis 10cm schneiden**
Nassschneiden von Betonsteinpflaster der vorstehenden Position 03.03 einschließlich Passstücken, z.B. an Kanten und Anschlüssen, für die Verlegung an Einbauten und Aussparungen usw.  Schnittgut geht in Eigentum des AN über und ist zu entsorgen.
Menge: 250,000 m

**03.5 Asphalttragschicht AC 22 TS, maschinell**
Liefern und Einbauen einer Asphalttragschicht im Bereich des Mini-Spielfeldes, AC 22 TS, 300 kg/m2, maschinell einbauen und verdichten. Mischgutart C nach ZTV Asphalt-StB 07. Dicke der Asphalttragschicht: 13-15cm
Menge: 120,000 to

**03.6 Asphalttragschicht AC 22 TS, Handeinbau**
Liefern und Einbauen einer Asphalttragschicht im Bereich des Mini-Spielfeldes, AC 22 TN, 300 kg/m2 als Handeinbau
und verdichten. Handeinbau u. a. in Randbereichen.
Mischgutart C. Nach ZTV Asphalt-StB 07.
Menge: 5,000 to

**03.7 Anschluss mit Fugenband**
Anschluss mit Fugenband an Asphaltschicht in der Dicke der Asphaltschicht herstellen. Einschließlich Vorbehandlung der Nahtfläche mit geeigneter bitumenhaltiger Masse (z.B. TOK-PLAST oder glw.) ca. 200g/m.
Menge: 50,000 m

**03.8 Verschmutzte bituminöse Flächen reinigen**
Verschmutzte bituminöse Flächen mit Kehrmaschine (bei kleineren Flachen mit Hand), notfalls unter Zuhilfenahme von Wasser, gründlich reinigen, das Kehrgut aufladen und zu einer genehmigten Abfallentsorgungsanlage abfahren.
Menge: 360,000 m2

**03.9 Haftkleber anspritzen**
Gereinigte Flächen mit 0,3 kg/m2 Haftkleber anspritzen.
Bitumenemulsion, Bindemittel C60BP1-S. Vor Einbau der Asphaltdeckschicht.
Menge: 360,000 m2

**03.10 Splittreichen Asphaltbeton liefern, Einbauen und Verdichten**
Splittreichen Asphaltbeton - AC 11 D N, Körnung 0/11, 100 kg/m², Einbaudicke ca. 4 cm mittels Straßenbaufertiger liefern, einbauen und verdichten.  Grobe Gesteinskörnung = Kategorie PSV 48. Nach ZTV Asphalt-StB 07.
Menge: 35,000 to

**03.11 Splittreicher Asphaltbeton, Handeinbau**
Splittreichen Asphaltbeton - AC 11 D S, Handeinbau, etwa 100kg/m2, liefern, im Bereich von Einmündungen, Kanaldeckeln, Schieber- und Hydrantenkappen. Als Zulage. Mischgutart C. Nach ZTV Asphalt-StB 07.
Menge: 3,000 to

**03.12 Edelbrechsand liefern, aufbringen, einfegen und abwalzen**
Edelbrechsand 0/2 mm, 1 kg/m2, auf die noch warme Asphaltbetonschicht aufbringen, einfegen und abwalzen. Als Abstumpfungsmaßnahme zur Erhöhung der Anfangsgriffigkeit. Der überschüssige Edelsand ist spätestens 3 Tage nach dem Erkalten der Decke aus den Abläufen zu entfernen.
Menge: 360,000 m2

### Titel 04 Grünflächen, Bepflanzung, Vegetation

**04.1 Oberboden bearbeiten und einsäen**
Boden der Klasse 1 (Oberboden) bearbeiten, einsäen und gärtnerisch nach DIN 18917 bearbeiten. Die Vegetationstragschicht ist nach DIN 18915 vorzubereiten. Von der Fläche sind Unrat, Steine > 3 cm und schwer verrottbare Pflanzenteile abzulesen, Feinplanum mit der erforderlichen Ebenheit (3 cm auf 4-m-Messstrecke) herstellen. Modellierungen sind weitläufig und gleichmäßig auszuziehen. Die Ansaat darf nur auf gut abgesetzte oder angedrückte Flächen erfolgen.
Die Flächen sind mit einer Saatgutmischung gemäß RSM- Sport- und Strapazierrasen (dichte Grasnarbe, robust und
strapazierfähig, starke Resistenz gegenüber Unkräutern) mit 30g /m2 oder der Ansaatmenge gemäß Angaben der RSM in zwei gekreuzten Arbeitsgängen einzusäen. Bei der Saatgutmischung sind folgende Sorten zu verwenden:
Wiesenrispengras- (Poa pratensis) Deutsches ausdauerndes Weidengras- (Lolium perenne) und Rohrschwingel-(Festuca arudinacia)
Das Saatgut ist gleichmäßig auszubringen, flach einzuarbeiten, jedoch nicht tiefer als 1cm und anzudrücken. Beim Einarbeiten darf das Saatgut nicht entmischt werden. Die Rasenflächen sind bis zum abnahmefähigen Zustand zu pflegen. Die Fertigstellungspflege umfasst die Bewässerung (15 Arbeitsgange a 20l/ m²), die gleichmäßige Vorratsdüngung (150g/m2) und die erforderlichen Schnitte sowie die Bekämpfung von unerwünschtem Aufwuchs in der der Witterung und der Vegetationsentwicklung erforderlichen Anzahl.
Anfallender Unrat ist fachgerecht zu entsorgen.  Abnahmefähiger Zustand gemäß DIN fur Sport- und Strapazierrasen bei gleichmäßigem Bestand mit einer Bodendeckung von min. 80% aus Pflanzen der geforderten Saatgutmischungen.
Menge: 1200,000 m2

**04.2 Pflanzflächen vorbereiten**
Pflanzflächen zur Bepflanzung vorbereiten.  Oberboden lockern, Unrat, Steine, u. a. entfernen, nach Abschluss der Pflanzarbeiten die Flächen mit Rindenmulch oder Hackschnitzel mind. 5 cm dick abdecken.
Pro Pflanzscheibe Heister o.ä. ca. 0,25m2.
Pro Pflanzscheibe Hochstamm ca. 0,50m2
Menge: 100,000 m2

**04.3 Solitärbäume**
Liefern und Pflanzen von Hochstämmen mit Ballen 3 x verpflanzt, Stammumfang 14 - 16cm, nach Angaben des AG liefern und in herzustellende Pflanzlöcher 1,0*1,0*0,8 einpflanzen. Erdarbeiten, einschl. Verdrängungsabfuhr sind einzukalkulieren.
Vor Beginn der Astgabelungen sollte jeder Stamm ohne herauswachsende Äste mindestens eine Höhe von 2,00 m ab Oberkante Grasnarbe haben.
Die Pflanzgrubensohle ist 20 cm tief aufzulockern.
Die restliche Verfüllung des Pflanzloches hat mit hochwertiger Humuserde zu erfolgen. Je Baum sind 3 ca 2,50 m lange Baumpfähle aus Holz anzubringen und an den Stämmen mit je drei Kokosbindern so zu befestigen, dass sie nicht wackeln, sich aber noch setzen können.
Jeder Hochstamm ist am Tage der Pflanzung mit 20 l
Wasser anzugießen. Die Beschaffung des Gießwassers ist Sache des Auftragnehmers.
Einschließlich Bereitstellung der Geräte und Fahrzeuge, Gießwasser und aller Erd- und Nebenarbeiten. Die Pflanzvorgaben der DIN 18920 sind zu beachten.
Einzukalkulieren ist ferner die Fertigstellungspflege über den Zeitraum von 1 Jahr nach Pflanzung incl. Wässern, Säubern und die Anwachsgarantie. Anschließend erfolgt die Abnahme
Zusätzlich ist 1 weiteres Jahr Entwicklungspflege nach
DIN 18920 einzukalkulieren. In dieser Zeit sind abgestorbene Pflanzen vom AN zu ersetzen.

Liquidambar styraciflua ,,Worplesden"
Amberbaum ,,Worplesden"
hochstamm STU 14-16 cm Co./m B.  1 Stück

Acer platanoides "Emerald Queen"
Kegelförmiger Spitzahorn ,,Emerald Queen"
Hochstamm STU 14-16 cm Co./ m B.  1 Stück
Pflanzung gemäß Vorbemerkung

Ausführung in Absprache mit der Bauleitung.
Menge: 2,000 Stk.

**04.4 Heckenpflanzung und Strauchpflanzung**
Heckenpflanzung (60 Stück) Pflanzmaterial liefern und pflanzen.
Pflanzen: Carpinus betulus (Hainbuche)
Qualität: Heister, 2× verpflanzt, 80-100 cm, liefern und pflanzen, einschl. aller Nebenarbeiten wie Pflanzloch herstellen, evtl. Zwischeneinschlag etc. Strauchpflanzung (20 Stuck) nach Angabe der Bauleitung,
wie unten:
Apfelbeere 100-125 cm m. B.
Kornelkirsche 125/150 cm m. B.
Gemeiner Schneeball 80/100 cm m. B.
Bogenflieder 100/125 cm m. B.
Feuerahorn 150/175 cm m. B. und Heckenrosen
Menge: 150,000 Stk.

### Titel 05 Einbauten in Außenanlagen

**05.1 Geländer (Behindertenrampe)**
Liefern und Einbauen eines Edelstahl-Geländers
als Absturzsicherung an der Behindertenrampe.
Bestehend aus: Handlauf und Pfosten 42 mm
Edelstahlrundrohr, Untergurt und Obergurt aus 33
mm Edelstahlrundrohr 240 Korn geschliffen.
Geländerfüllung aus senkrechtem 12 mm
Edelstahlrundstab 240 Korn geschliffen.
Befestigung des Geländers seitlich an den L-Steinen.
Handlauf:⌀ 42 mm Pfosten: ⌀ 42 mm Zwischen und
Untergurt: ⌀ 33 mm OKFF: 96 cm Füllstäbe: 12
mm Edelstahlrundstab 240 Korn Montageart:
seitlich
In fertiger Arbeit.

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Menge: 16,000 m

**05.2 Geländer als Haltegriff**
Liefern und Einbauen eines Edelstahl-Geländers
als Haltegriff in der Mitte an den 9 Sitz-Blockstufen im Bereich
der Sitzanlage.
Bestehend aus: Handlauf und Pfosten 42 mm
Edelstahlrundrohr, 240 Korn geschliffen,
entsprechend dem Geländer am seitlichen östlichen Treppeneingang zum Bürgerhaus.
Befestigung des Geländers senkrecht von oben in
der Mitte der Treppenanlage auf den Blockstufen.
Handlauf: Ø 42 mm Pfosten: Ø 42 mm
OKFF: 96 cm
Montageart: senkrecht von oben
In fertiger Arbeit.

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Menge: 3,000 m

**05.3 Sonnenschutzsegel**
Liefern und Einbauen eines Schattensegels als höhenverstellbares Sechseck PE in der Farbe dunkelgrün.

Name: Schattensegel höhenverstellbar Sechseck PE,
dunkelgrün empfohlene Altersgruppe: -
Lieferumfang: 6x Pfosten: Stahl verzinkt
6x Abdeckkappe: Kunststoff
6x Bodenhülse: Stahl verzinkt
6x Comfort Griff: Stahlpulver
2x Mittelverspannung Stahl
1x Schattensegel :
HDPE Gewirke UPF 10- 20
Artikel-Nr.: 559 169 021
Bezeichnung: Schattensegel höhenverstellbar
Sechseck
LV Passus: Hersteller:
eibe Produktion+Vertrieb GmbH & Co. KG
Industriestr. 1
97285 Röttingen
09338/89-376
elbe@eibe.de

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
Bietertextergänzung:

Angebotenes Fabrikat :
Menge: 2,000 Stk.

**05.4 Betonfertiggarage als Doppelgarage**
Liefern, Aufsetzen und Transport auf Aufstellort einer monolithischen Betonfertiggarage als Doppelgarage von der Fa. Zapf ohne Mittelwand. Die Garage ist somit als durchgehender Innenraum auszuführen.
Abmessungen:
Breite innen: 6,00 m
Länge innen: 6,00 m
Höhe innen: 2,50 m
Konstruktion:
Boden, Wände und Decke aus Stahlbeton (Betongüte mind. C30/37).
Die Statik muss zum einen für das Aufbringen der erforderlichen Schneelasten ausgelegt sein und zum anderen müssen alle Seiten sowie die Rückwand für den Einbau in den rückwärtigen Hang und somit auf Druck des Erdreichs geeignet und berechnet sein.
Innenraum:
Durchgehender stützenfreier rutschfester Innenraum. Wandflächen innen: wischfeste Dispersionsfarbe
(hell) Bodenplatte glattflächig, ausgelegt für eine Radlast von mindestens 2,5t.
Außenputz:
Wetterfester Kunstharz-Edelputz (Körnung ca. 2mm).
Farbton nach Wahl des Auftraggebers.
Entwässerung:
Dachentwässerung des Flachdaches über ein innenliegendes Fallrohr inkl. Laubfang.

Toranlage:
Einbau von 2 Einzeltoren trotz fehlender Mittelwand als doppelwandig isolierte Sektionaltore mit Elektroantrieb einzeln schaltbar. Oberfläche Lamellenstruktur, Farbe/Holzdekor nach Wahl in Absprache mit der Bauleitung und dem Auftraggeber.
Fundament und Erdarbeiten
Die erforderlichen Streifen- oder Punktfundamente (frostfrei gegründet) werden gemäß den statischen Vorgaben und dem Fundamentplan des Garagenherstellers ausgeführt. Der Erdaushub verbleibt auf dem Grundstück.
Dachabdichtung / Attika
Dachfläche mit innenliegendem Gefälle, hochwertige Abdichtung, mit Polymerbitumen-Schweißbahnen (oder EPDM-Folie) umlaufende Attika /Dachrandabdeckung aus Aluminium (Anthrazit)
Montage und Transport
Transport der Garagenkörper zur Baustelle.  Einbringung eventuell mit einem Autokran, fachgerechte Montage und Ausrichtung auf vorbereiteten Fundamenten.
Inklusive aller Kran- und Transportkosten in fertiger Arbeit.

Bietertextergänzung:

Angebotenes Fabrikat:
Menge: 1,000 Stk.

**05.5 Vorhandene Fertiggarage entfernen**
Aufgrund der neugeplanten Doppelgarage muss die vorhandene einzelne Fertiggarage vom Grundstück entfernt werden.
Hierfür muss das z.Zt. in der Garage geparkte 20 kW Notstromaggregat vorsichtig herausgefahren und sicher verpackt auf dem Grundstück zwischengelagert werden. Nach dem Errichten der neuen Doppelgarage wird das Aggregat auch dort wieder untergebracht. Parallel zum Aufstellen der neuen Doppelgarage soll im gleichen Moment durch den Autokran nach dem Abladen der Doppelgarage die alte Betonfertiggarage abgehoben und auf den bereitstehenden Tieflader aufgesetzt werden.  In Absprache mit der Bauleitung und dem Auftraggeber wurde bereits ein neuer Standort gefunden.
Diese Position beinhaltet das Aufladen der alten Betonfertiggarage, das Liefern an den vorgesehenen neuen Standort sowie das fachgerechte Absetzen und Justieren der Garage.
Menge: 1,000 Stk.

**05.6 Errichtung von Beleuchtungsanlagen**
Lieferung und komplette Montage von einer neuen LED-Straßen- bzw. Platzleuchte sowie die Anpassung der Zähler- und Anschlußtechnik gemäß den technischen Vorgaben der Westnetz GmbH als Netzbetreiber für den notwendigen Anschluss.
Technische Anforderungen:
Mast: SB-Mast St ger kon 4,0/4,8m 76mm Lichtmast,
Stahl, gerade konisch, feuerverzinkt, Höhe über
Boden 4 m, Gesamtlänge 4,8 m Mindestwandstärke
3 mm, Konizität 11 - 14 mm/m Unterkante Tür 600
mm über EOK, Mastzopf D 76 x 130 mm, Stahlmanschette 400 mm lang mit Wandstärke mind. 3 mm, Kabeleinführungsöffnung ohne Kantenschutz.
Kantenschutz Kabelöffnung SB-Mast 50x150
Kantenschutz, für Kabeleinführungsöffnung, 50 mmx 150 mm, in Lichtmasten zur
Straßenbeleuchtung, schwarz, 180 x 70, 3 x 30,5 SB KÜK 3xD01 N-PE/PEN Brücke USS m. ErdlKabelübergangskasten Straßenbeleuchtung
Einschlämmen des Mastes mit Sand im vorhandenen Rohrfundament. Kabel in den Mast einführen.
Betonkranz am oberen Rand herstellen, einschließlich Betonlieferung.
Sicherungskasten im Lichtmast montieren. Leuchte betriebsfertig
montieren, einschließlich Anschließen der Leuchtenleitung am Sicherungskasten.
Der Anschluss der Straßen- bzw. Platzleuchte wird dann später direkt über das Bürgerhaus bzw. über die Ortsgemeinde erfolgen!
Leuchtenkörper:
Aufleuchte Trilux 9821 LED 26/32/38 Optik AB2L -
asymmetrisch breitstrahlend, Abschlussglas aus
ZK6A klar, Leuchtenmaterial Aluminiumguss,-
blech, Leuchtenbefestigung Zopf DMR 76 mm LED
3000K warmweiß Leuchtenlichtstrom ca. 2600 /
3200 / 3800 Lm

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
Nachtabsenkung:
Integrierte, programmierbare Leistungsreduzierung
(z.B. 50 % Leistungsabsenkung in den Stunden von
22:00 Uhr - 5:00 Uhr)
über Autark - Dimmung oder Steuerphase.
In fertiger Arbeit.

Bietertextergänzung:

Angebotenes Fabrikat:
Menge: 2,000 Stk.

**05.7 Anschluss vorhandene Stromversorgungsanlage**
Im Rahmen der Umfeldgestaltung des Bürgerhauses und der damit verbundenen Aufstellung einer neuen Doppelgarage sollen verschiedene neue Stromanschlüsse für unterschiedliche Aktivitäten (Kirmes, Grillfeste, Musik- und Sportaktivitäten, Gemeindefeste Anschluß des Notstromaggregates etc.) in der Garage fachgerecht installiert werden. Neben einer normalen, ausgehend vom Bürgerhaus, Stromversorgung sollen auch einige Starkstromanschlüsse jeweils über Leerrohrstraßen vorgesehen werden. Denkbar sind hier 10 normale und 5 Starkstromsteckdosen in einem Stromkasten mit jeweiliger Absicherung in fertiger Arbeit.
Menge: 1,000 Stk.

**05.8 Wasserversorgungsanlage**
*** Pauschalposition
Zurzeit besteht u.a. in einem kleinen Brunnen- bzw. Versorgungsanschluss eine Wasserentnahmestelle ausgehend vom Bürgerhaus, welche im Rahmen der jetzt geplanten Baumaßnahme auf jeden Fall verlängert werden muss. Die Wasserentnahme bekommt
einen Anschluss an
die öffentliche Kanalisation über eine DN 150 - Schmutzwasserleitung. In der neuen Doppelgarage sollen somit neben einem Edelstahl-Waschbecken auch weitere Wasserentnahmestellen installiert werden, um auch eine Bewässerung des Geländes sowie eine Wasserversorgung bei Veranstaltungen sicherzustellen.
Fachlich kompetente Durchführung in fertiger Arbeit.
Menge: 1,000 psch

**05.9 Seilbahnanlage**
*** Pauschalposition
Liefern und Einbauen einer Seilbahnanlage "Seilbahn Fjall" mit 20 m Stahlseil, in der Farbe FL 1 blau RAL 5015. Einschl. aller Fundamentierungsarbeiten in fertiger Arbeit.
Lieferumfang: 1× Seilanker (Stahl feuerverzinkt),
1× Seilspannvorrichtung (Stahl feuerverzinkt),
1× Seilbahnwagen (Edelstahl),
1× Tragseil 20 m (Stahlseil),
2× Auflauffeder (Federstahl),
1× Pendelsitz (Gummi),
Grundkonstruktion Stahl feuerverzinkt und
pulverbeschichtet.
Name: Seilbahn Fjall 20 m Stahl, FL 1 blau RAL
5015 empfohlene Altersgruppe: ab 3 Jahre
Lieferumfang: Satz Pfosten: Stahl feuerverzinkt und pulverbeschichtet Tragseil L 20 m mit Halterung
Seilbahnwagen Pendelsitz
Mindest-Raum: 2319x400x301 cm
freie Fallhöhe: 80 cm
Montage: 2 Personen/5 Std.
Bodenbeschaffenheit: mind. Rasen
Fundamente: 8x OF
Prüforganisation: TÜV-Produkt Service
LV USP: Pfosten: verzinkt, pulverbeschichtet
(Duplexverfahren) min. 60μm, d=88,9mm
Seilbahnbalken: feuerverzinkt d=88,9mm,
Pfostenabdeckung: Spritzguss PA 6,
Löcher/Ausschnitte gelasert
Seilanker: Stahl verzinkt, t=5mm
Seilspannvorrichtung: Stahl verzinkt; Trommel:
d=114,3mm, t=3,2mm; Zahnkranz t=6mm; Gehäuse:
t=5mm; Verbindung Stahlrohr d=33,7mm, t=2mm;
Deckel: d=140mm, t=5mm
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
Seil: Drehungsarmes Spiralrundlitzenseil EN 12385-4 Tab. 14; d= 10mm; 18x7 Stahleinlage

WSC: Oberfläche verzinkt, leicht gefettet; Festigkeit: 1960N/qmm

Seilbahnwagen mit Bremse und Fingerschutz, komplett Edelstahl, Gehäuse t= 3mm
Pendelsitz:: EPDM Gummi schwarz mit Stahleinlage, d= ca. 255mm;
Kette: t= 6mm, mit Schlauchüberzug, EN 1176 zertifiziert
Auflauffeder mit Puffer: Stahl
Artikel-Nr.:555275024
Bezeichnung: eibe fantallica Seilbahn Fjall 20m
LV Passus: Hersteller:
eibe Produktion+Vertrieb GmbH & Co. KG
Industriestr. 1
97285 Röttingen
09338/89-376

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
Bietertextergänzung:

Angebotenes Fabrikat:
Menge: 1,000 psch

**05.10 Fußballtor mit Basketballkorb**
*** Bezugsbeschreibung
Liefern und Einbauen eines Fußballtores mit dahinter stehendem und befestigtem Basketballkorb.
Wichtig hierbei ist der Einbau von Bodenhülsen für
das Tor und den Basketballhalter, da die Anlage bei Festivitäten abgebaut werden soll. Die Bodenhülsen sind einzubetonieren und bei Nichtbenutzung mit Abdeckkappen zu verschließen.
Name: Fußballtor mit Basketballkorb 308x315x385
cm Stahl Pulver, VA, HDPE, PA empfohlene
Altersgruppe: ab 4 Jahre
Lieferumfang: 1x Fußballtor
Artikel-Nr.: 562 11 30
Bezeichnung: Fußballtor mit Basketballkorb LV
Passus: Hersteller:
eibe Produktion+Vertrieb GmbH & Co. KG
Industriestr. 1
97285 Röttingen
09338/89-376
eibe@eibe.de

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
Bietertextergänzung:

Angebotenes Fabrikat:
Menge: 1,000 Stk.

**05.11 Fußballtor ohne Basketballkorb**
*** wie Position 05.10
Liefern und Einbauen eines Fußballtores mit den Abmessungen der Pos. 05.10. mit Bodenhülsen und Abdeckkappen, jedoch ohne Basketballkorb.

Bietertextergänzung:

Angebotenes Fabrikat:
Menge: 1,000 Stk.

**05.12 Volleyballpfosten inkl. Spannvorrichtung**
Liefern und in vorab einbetonierte Bodenhülsen einbauen und spannen.
Name: Volleyballanlage Miami Aluminium, FL 1
empfohlene Altersgruppe: ab 5 Jahre
Lieferumfang: 2 Pfosten inkl. Spannvorrichtung:
Aluminium
Bodenbeschaffenheit: Asphalt
Prüforganisation: TÜV-Produkt Service
LV USP: Alu-Spezial-Profil, d=83mm,
Spannvorrichtung: Hebelspanner und Kette;
Oberfläche: gelb einbrennlackiert
Artikel-Nr.: 5620150 Bezeichnung: eibe fit
Volleyballanlage Miami

LV Passus: Hersteller: eibe Produktion+Vertrieb
GmbH & Co. KG
Industriestr. 1
97285 Röttingen
09338/89-376 eibe@eibe.de

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
Bietertextergänzung:

Angebotenes Fabrikat:
Menge: 1,000 Stk.

**05.13 Universal Volleyball - Netz**
Liefern und in die Volleyballpfosten einhängen und spannen.

Name: Universal-Netz 9,5x1m (LxB) PP
empfohlene Altersgruppe:
Lieferumfang: 1 Netz 950x100 cm: PE-Leine
Prüforganisation: TÜV-Produkt Service
LV USP: Netz: d=3mm, Maschenweite: 100 x 100mm
Artikel-Nr.: 5620090
Bezeichnung: eibe fit Universal-Netz
LV Passus: Hersteller:
eibe Produktion + Vertrieb GmbH & Co. KG
Industriestraße 1
97285 Röttingen
09338/89-376
eibe@eibe.de (eibe@eibe.de)

Bietertextergänzung:

Angebotenes Fabrikat:
Menge: 2,000 Stk.

**05.14 Bodenhülsen zum Einbetonieren**
Liefern und Einbetonieren von Bodenhülsen für die Spielarten Volleyball, Badminton und Fußball
Name: Bodenhülse zum Einbetonieren Stahl silber
Lieferumfang: 1 Bodenhülse: Stahl feuerverzinkt, jeweils mit Abdeckkappe
Prüforganisation:
LV USP: Bodenhülse mit Steg mittig zum Einbetonieren
Artikel-Nr.: 5620170
Bezeichnung: Bodenhülse zum Einbetonieren
LV Passus: Hersteller:
eibe Produktion + Vertrieb GmbH & Co KG
Industriestraße 1
97285 Röttingen
09338/89 - 376
eibe@eibe.de

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
Bietertextergänzung:

Angebotenes Fabrikat:
Menge: 16,000 Stk.

**05.15 Pfosten und Netz für Badminton**
Liefern und Einbauen von 2 Badminton-Stahlpfosten in vorab einbetonierte Bodenhülsen auf der Multi-Sport-Fläche.
Dazu Liefern und Spannen eines witterungsbeständigen Netzes mit 10 cm Maschenweite für den Badmintonspielbetrieb.
Die jeweiligen Standorte der einzubetonierenden Bodenhülsen für alle geplanten Spielarten müssen in engster Zusammenarbeit mit den Spezialisten für die Farbmarkierungen festgelegt werden.
Lieferfirma für Badminton-Pfosten und Netz:
Fa. Eibe Produktion + Vertrieb GmbH & Co. KG
Industriestraße 1
97285 Röttingen
Tel.: 09338 / 89-376
E-Mail: eibe@eibe.de

Bietertextergänzung:

Angebotenes Fabrikat:

Pfosten und Netz
Menge: 1,000 Stk.

**05.16 Standpfosten für Ballfangzaun**
Liefern und Einbauen von Standpfosten in einbetonierte Bodenhülsen mit Abdeckkappe zur Aufnahme und Spannen eines Ballfangzaunes hinter dem Fußballtor mit dem Basketballkorb.
Name: Standpfosten aus Leichtmetall für Ballfangzaun Metall silber
Lieferumfang: 1 Standpfosten inkl. Netzhaken: Leichtmetall
1 Bodenhülse
1 Abdeckkappe
Prüforganisation:
LV USP: Verstärktes Spezial-Alu-Profil, 80x80 mm, Oberfläche: technisch-eloxiert, mattsilber, Höhe über Flur: 4000mm; Rückseitig mit Profilschiene;
Netzhaken Aluminium
Bodenhülse: Rechteckprofil: Aluminium, technisch-eloxiert, Einstecktiefe 500 mm,
Maximaler Pfostenabstand: 5m
Art.-Nr.: 56208 30

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
Bezeichnung: eibe fit Standpfosten aus Leichtmetall für Ballfangzaun
LV Passus: Hersteller:
eibe Produktion Vertrieb GmbH & Co. KG
Industriestr. 1
97285 Röttingen
09338/89-376
Bietertextergänzung:
eibe@eibe.de (eibe@eibe.de)
Menge: 4,000 Stk.

**05.17 Schutz- und Stoppnetz für Ballfangzaun**
Liefern, Einbauen und Spannen des Ballfangnetzes zwischen die Standpfosten
Name: Schutz- und Stoppnetz für Ballfangzaun PP grün
Lieferumfang: 1 Schutz-und Stoppnetz: PP
Netzhöhe: 4,00 m
Netzlänge: 15,00 m
Bodenbeschaffenheit: Wiese
Prüforganisation:
LV USP: Material: Polypropylen, Stärke: 4mm, Farbe: grün; Maschenweite: 120mmx120mm
Artikel-Nr.: 5620840
Bezeichnung: fit Schutz- und Stoppnetz für Ballfangzaun
LV Passus: Hersteller:
eibe Produktion+Vertrieb GmbH & Co KG
Industriestraße 1
97285 Röttingen
09338/89-376
eibe@eibe.de

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
Bietertextergänzung:

Angebotenes Fabrikat :
Menge: 60,000 m2

**05.18 Betonsteinsitzstufen, tlw. Holzauflage**
Liefern, Einbauen und Setzen von einer 3-stufigen Betonsteinsitzstufenanlage vom Typ SD Art.- Nr. 3320110, massive Ausführung, gestrahlt (rutschfest bei Nässe), beidseitig geschlossen, Breite: 70 cm
Höhe: 50 cm, Baulänge pro Block: 2,00 m auf einen frostfreien Unterbau aus Schotter 0/32 sowie einer ca. 15-20 cm dicken Betonschicht aus Drainbeton (C25/30) mit 1 %  Ausrichtung nach vorne (Ablauf Regenwasser).
Der Schotter muss verdichtet werden, in komplett fertiger Arbeit.
14 St. à 2,00 m der Betonsteinsitzstufen sollen über die gesamte Breite mit einer Holzauflage in Längsrichtung ausgestattet werden, die jeweils auf einer Aluminiumhalterung befestigt wird.
Als langlebiges Holz soll als Holzart Douglasie verwendet werden.
In komplett fertiger Arbeit.

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
Hersteller:
Fa. VINDICO Sport GmbH
Thurn- und Taxis-Straße 42
73432 Aalen-Ebnat
Tel.: 07363 / 40 902-0
Mail: info@vindico-sport.de

Bietertextergänzung:

Angebotenes Fabrikat:
Menge: 21,000 Stk.

**05.19 Blockstufen Typ SD als Treppenelement**
Liefern, Einbauen und Setzen einer Treppenanlage vom Typ SD, Art.-Nr. 3320190, in massiver Ausführung, gestrahlt (rutschfest bei Nässe), Baulänge "Blockstufe" 100 cm, Gesamtbreite Treppe
2,0 m, Breite (Auftritt): 25 cm, Höhe (Steigung): 16,0 cm
Die Teilung der 50 cm hohen Betonsteinsitzstufen in jeweils 3 Stufen basiert auf der DIN-Vorgabe für Stufenproportionen (Auftritt und Steigung nach dem Schrittmaßgesetz: 2 × Steigung + 1 × Auftritt )
Konstruktiver Aufbau:
Frostfreier Unterbau ca. 80 cm Schotter 0/32 und einer ca. 15-20 cm dicken Schicht aus Drainbeton (C25/30) Verlegung des Stufen in ein frisches Mörtelbett. Ausrichtung min. 1% nach vorne für den Abfluss von Regenwasser.

Hersteller: Fa. Vindico Sport GmbH
Thurn-und Taxis - Straße 42
734 32 Aalen - Ebnat
Tel. 07363/40 902-0
Mail: info@vindico-sport.de
in kompletter fertiger Arbeit.

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
Bietertextergänzung:

Angebotenes Fabrikat :
Menge: 18,000 Stk.

**05.20 Farbmarkierungen Sport- und Freizeitflächen**
*** Pauschalposition
Liefern und Ausführen von Markierungen verschiedener Sportarten auf der geplanten Asphaltfläche.
Im Einzelnen handelt es sich um die Sportarten: Fußball (Farbe weiß), Basketball (gelb), Volleyball (blau), Badminton (rot).
Die äußere Spielfeldbegrenzung hat die Farbe weiß.
Für den Asphaltbeton soll hier die hochabriebfeste 2-Komponenten-Farbe (2K-Epoxidharz) zur Anwendung kommen, die dauerhaft witterungsbeständig gegen starke Beanspruchung und UV-Licht ist und zudem exzellent auf Asphaltbeton haftet.
Die Linienbreiten sollten standardmäßig 5 cm sein
Vor dem Auftragen muss der Asphaltbeton restlos von Schmutz, Moos, Öl und Staub gereinigt werden (Hochdruckreiniger) und ein Haftgrund (Primer) aufgetragen werden, der u. a. die Saugfähigkeit des Asphalts reduziert.
Nach dem exakten Abkleben können die einzelnen Farben mit einer Rolle, einem Farbsprühgerät oder einem Markierungswagen aufgetragen werden.

Herstellerfirma:
Fa. Kübler Sport GmbH
Karl-Ferdinand - Braun - Straße 3
71522 Backnang
Tel.: 07191/957070
E-Mail: info@kuebler - sport. de
In fertiger Arbeit

Bietertextergänzung:

Angebotenes Fabrikat:
Menge: 1,000 psch

**05.21 Abfalleimer Holz**
Liefern und Aufstellen eines Abfalleimers aus Holz. Ort und Lage nur in Absprache mit der Bauleitung und der Ortsgemeinde.
Abfallbehälter groß, Abfallbehälter aus Holz mit Drahtkorbeinsatz. Drahtkorbeinsatz besteht aus punktverschweißtem, 2 mm dicken Drahtgitter,

Leitfabrikat: Fa. Eibe
Eibe Produktion + Vertrieb GmbH & Co KG
Industriestr. 1
97285 Röttingen
09338/ 89-376
Eibe@eibe.de (Eibe@eibe.de)

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
Bietertextergänzung:

Angebotenes Fabrikat:
Menge: 3,000 Stk.

**05.22 Relaxliege/Schwungliege "Tegernsee"**
Liefern und Einbauen einer Doppelschwung-Wellenliege mit höhenverstellbarem Drehgestell und Premium-Abdeckplane aus FSC zertifiziertem Lärchenholz.
Gesamtlänge 170 cm, bis 190 cm Körpergröße, Breite 140 cm, Gewicht 70 kg, bis 300 kg belastbar,
360° drehbar, Stahlgestell pulverbeschichtet, Oberteil herausziehbar zur Lagerung im Winter. Fixierung auf vorher hergestelltem Betonfundament, in fertiger Arbeit.

Hersteller:
Holztec-Leitner
Lautererstraße 3
83727 Schliersee
Tel.: 08026 / 928 68 33

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
Bietertextergänzung:

Angebotenes Fabrikat:
Menge: 2,000 Stk.

**05.23 Tischgruppe mit Sitzbänken**
Liefern und Einbauen einer Tischgruppe mit 2 Sitzbänken und Lehne auf vorher gegossene Fundamente.

Material: Robinienkernholz (splintfrei) mit natürlicher Wuchsform, geschliffen, zum Festeinbau in Betonfundamente. Maße gesamt ca. 200x150x90 cm (L,B,H)

2 Bänke+ Lehne 150x50x90 cm (L,B,H), Sitzhöhe 45 cm
1 Tisch 150x70x70 cm (L,B,H)
6 Bodenanker mit Platte zum Einbetonieren

Fa. Ziegler, Spielgeräte von A bis Z
Art.- Nr. 240110
Sitzgruppe Rustika L 150

Am Dreieck 10
04828 Zeititz
www.ziegler-spielplatz.de

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
Bietertextergänzung:

Angebotenes Fabrikat:
Menge: 1,000 Stk.

**05.24 Bank rustikal mit Rückenlehne**
Bank rustikal mit Rückenlehne
Liefern und Einbauen einer rustikalen Parkbank L 150 mit Rückenlehne, Länge 150 cm, Breite 50 cm, Höhe 90 cm aus Robinienkernholz (splintfrei) mit natürlicher Wuchsform, geschliffen, zum festen Einbau in Beton. Sitzfläche aus Robinienbohlen, ca 150cm x 40cm, Sitzhöhe ca. 45cm, Lehne aus Robienienbohlen, robustes Untergestell inkl. 2 St. Bodenanker mit Platte.

Leitfabrikat/Hersteller:
Fa. Ziegler, Spielgeräte von A bis Z
Am Dreieck 10
04828 Zeititz
www.ziegler-spielplatz.de

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
Bietertextergänzung:

Angebotenes Fabrikat:
Menge: 2,000 Stk.

**05.25 Anlegung einer Boulebahn**
*** Pauschalposition
Liefern und Einbauen einer Boulebahn in der Größe von 12,0 × 3,0 m laut Gestaltungsplan im Bereich der hinteren Wiesenfläche in fertiger Arbeit.
Der komplette Arbeitsumfang umfasst:
1. Abtrag Oberboden im Format 12,50 × 3,50 m, Tiefe ca. 30 cm mit seitlicher Lagerung.
2. Frostsicheres Planum mit Längs- oder Quergefälle 1-2 % als Dachprofil.
3. Einbau einer Frostschutzschicht 0/32 als Tragschicht.
 Die Stärke der Tragschicht nach dem Verdichten mindestens 15-20 cm ohne gebrochenes Korn.
4. Holzumrandung auf Nettomaß 12 × 3 m aus kesseldruckimprägnierten Rundhölzern ca. 15 × 15 cm, im Boden fixiert. Oberkante der Einfassung gegenüber dem Rasen leicht erhöht.
5. Einbau einer Ausgleichsschicht mit 0/16 Körnung, verdichtet auf 6 cm und Oberflächengefälle min. 1 %.
6. Einbau einer wassergebundenen und verdichteten Deckschicht aus Brechsand-Splitt, Körnung 0,3-0,8.
Schichtdicke verdichtet 4 cm.
Das Material ist lagenweise einzubringen, anzufeuchten und mittels Glattmantelwalze oder schwerer Rüttelplatte plan zu verdichten.
Die Bahn muss vollflächig wasserdurchlässig sein, um stehende Nässe (Pfützenbildung) zu verhindern, und das Material muss nach dem Verdichten fest genug sein, damit die Boule-Kugeln nicht tief einsinken.

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
Bietertextergänzung:

Angebotenes Fabrikat:
Menge: 1,000 psch

**05.26 Vordach über dem neuen Behinderteneingang Edelstahl-Glas-Vordach**
Vordach in den Abmessungen. 1,10m x 1,40m;
Edelstahl-Glaskonstruktion liefern und montieren, bestehend aus:
- Glasplatte TVG nach Erfordernis 1.100/1.400mm
punktgehalten, mit Gefälleausbildung, 5%
- gelagert auf 2 - 3 x Schwertträgen 1.250/10mm, Dimension und Anzahl nach stat. Erfordernis.
- Dübelbefestigung der Träger fachgerecht an der Fassade/bzw. im Bimsstein
- Oberer Anschluss an Außenputz mit gekantetem Abdeckblech, ohne Unterbrechung über gesamte Länge und dauerelastisch versiegelter Anschlussfuge
Als nicht begehbares Vordach

Statische Nachweise sind vom AN zu erbringen.
Einbau als Vordach über dem neuen behindertengerechten Zugang zum Bürgerhaus.
Montagehöhe = ca. 2,50 m über OK-Behindertenrampe in fertiger Arbeit.
Einbausituation:
Die letztendliche Höhe und Positionierung wird nach genauer Prüfung des Montagegrundes in Abstimmung mit der Bauleitung vor Ort festgelegt.

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
Bietertextergänzung:

Angebotenes Fabrikat:
Menge: 1,000 Stk.

### Titel 06 Stundenlohnarbeiten

*Hinweis: Hinweis - Vorbemerkung Stundenlohnarbeiten*
1.Stundenlohnarbeiten sind nur auf ausdrückliche
  Anweisung durch die BL auszuführen. Nachweise  hierüber sind sofort der BL zur Anerkenntnis  vorzulegen. Nachträglich vorgelegte Nachweise  werden nicht anerkannt. Nachstehende Stundenlöhne  beinhalten die prozentualen Zuschläge für  lohngebundene Kosten, Unkosten, Wagnis
  und Gewinn, einschl. Auslösungs-, Laufzeit- und
  Reisegelder (einschl.Personal- und Betriebsstoffe).
2.Stundenlohnzettel hat der AN werktäglich in
  zweifacher Ausfertigung dem bauleitenden  Architekten vorzulegen und abzeichnen zu lassen.  Ein Exemplar erhält der AN zurück. Außer den  Angaben nach § 15, Nr. 3 VOB/B müssen die  Stundenzettel Namen und Beruf, geleistete Stunden  je Person, sowie Art und Ort der Arbeiten enthalten.
3.Vom bauleitenden Architekten abgezeichnete
  Stundenzettel gelten lediglich als Bescheinigung  dafür, dass die dort vermerkte Leistung erbracht  wurde, sie gelten jedoch nicht als Abnahme im Sinne  von § 12 VOB/B.
4.Stellt sich bei späterer Prüfung heraus, dass im
  Stundenlohn abgerechnete Leistungen bereits zu  anderen Vertragsleistungen oder deren  Nebenleistungen gehören, werden sie nicht als  Stundenlohnarbeiten vergütet, auch wenn die darauf  angeführten Arbeiten schriftlich anerkannt sind.
5.Es gilt als grundsätzlich festgelegt, dass  ausschließlich Facharbeiter- und Helferstunden  abgerechnet werden können, Ausnahmen hiervon sind  vorher mit dem objektüberwachenden Architekten zu  vereinbaren.

**06.1 Facharbeiter**
Facharbeiterstunde
Menge: 1,000 Std.

**06.2 Helfer**
Helferstunde
Menge: 1,000 Std.
